# 278-01 Rathaus Owen
Angebotsaufforderung (GAEB DA XML 3.1, DA83)
Währung: EUR
Erstellt mit: G&W CALIFORNIA PRO, CALIFORNIA PRO V16.1.00, 30.09.2026

## DECKBLATT LEISTUNGSVERZEICHNID TÜREN
Leistungsverzeichnis
für
Türen

  Bauvorhaben:  Sanierung und Erweiterung
  Rathaus Owen
  Rathausstraße 8
  Owen

  Bauherr:  Stadt Owen
  Rathausstraße 8
  73277 Owen

  Architekt:  Günter Hermann Architekten
  Ausschreibung/  Dipl. Ing. Freier Architekt BDA
  Objektüberwachung  Sophienstrasse 17
  70178 Stuttgart

  Angebotsabgabe:  siehe Vorbemerkungen Auftraggeber KEV .............

  Angebotsbindefrist:  siehe Vorbemerkungen Auftraggeber KEV .............

Angebotssumme vor Prüfung:  Angebotssumme nach Prüfung:

Netto:  ................................  Netto:  ................................

+ MwSt: ................................  + MwSt: ................................

Gesamt: ...............................  Gesamt: ...............................

## LV 27-1 Schreiner - Türen
Datum: 30.09.2026

*Hinweis: PROJEKTBESCHREIBUNG*
PROJEKTBESCHREIBUNG

BAUVORHABEN

Die Stadt Owen errichtet einen Erweiterungsbau (Neubau) zum bestehenden Rathaus inklusive Umbau des Bestandsgebäudes sowie Rathausplatzes auf den Grundstücken mit den Flurstück-Nummern 86/2 + 87/1 + 114.
Der Bestand wird in die Gebäudeklasse 3 und der Neubau in Gebäudeklasse 4 nach § 2 Absatz 4 LBO eingestuft. Beide Gebäudeteile werden einheitlich als Sonderbau nach § 38 Absatz 2 gewertet.

Bestand:
Das Rathaus in Owen aus dem Jahr 1837 ist als Kulturdenkmal nach § 2 Denkmalschutzgesetz in der Liste der Bau- und Kunstdenkmale Baden-Württemberg als klassizistischer Putzbau mit Dachreiter aufgeführt. Es wurde an der Stelle des ehemaligen Teckischen Stadtschlosses, das im 30-jährigen Krieg zerstört wurde, errichtet. Zu den Kulturdenkmalen der Bau-, Kunst- und archäologischen Denkmalpflege zählen ebenso die Stadtmauer mit Zwinger und die Überreste der Vormauer sowie die im Boden verbliebenen Relikte der Stadtmauer und der ehemaligen Burg.

Auszug aus dem Denkmalregister:
„Rathausstraße 8 (Flst.Nr. 86/2)
Rathaus; zweigeschossiger verputzter Fachwerkbau, flach geneigtes Satteldach mit großem Glocken- und Uhrenturmaufbau, traufseitige Erschließung über kleine Freitreppe, axialer Fassadenaufbau mit mittigem Eingang, darüber Balkon, zugänglich über Serliana, errichtet unter rückseitigem Einbezug der Stadt- und Burgmauer, 1837 …“

Im Rahmen der geplanten Umbaumaßnahmen am Rathaus Owen erfolgen größtenteils Arbeiten an nicht denkmalgeschützten Bauteilen. Entfernt werden Einbauten und Trennwände aus den Umbauphasen von 1951 und 1981. Bauhistorisch dokumentierte Bauteile sind von den Abbruch- bzw. Rückbaumaßnahmen nicht betroffen. Darüber hinaus erfolgen Oberflächensanierungen, die den Erhalt und die Nutzung des Gebäudes sichern, jedoch keinen Eingriff in den denkmalwerten Bestand darstellen.
Durch die neue Raumaufteilung sind lediglich wenige neue Innenwandöffnungen vorgesehen.
Das Konstruktionssystem des ursprünglichen Bauplans wird im Rahmen der Sanierung denkmalgerecht herausgearbeitet.
Für das Rathaus gilt: Alle innenliegenden Treppen sind zu erhalten und zu integrieren. Bauzeitliche Boden-, Decken- und Treppenbeläge sind zu erhalten. Sichtbar sind gelb-braune Solnhofer Platten, die aus der Erbauungszeit sind. Möglicherweise sind unter nachträglich gesetzten Bodenbelägen weitere Beläge aus der Erbauungszeit erhalten, etwa Dielen oder Parkett. Ebenso sind die Stuckverzierungen an den Decken zu erhalten.
Tragende Innenwände im Rathaus aus der Erbauungszeit müssen erhalten bleiben. Durchbrüche für Türen sind möglich.
Die barrierefreie Erschließung wird im Neubauteil umgesetzt, daher können alle Deckenkonstruktionen erhalten bleiben.
Technische Einbauten und Brandschutzabtrennungen werden so geplant, dass das Denkmal in seiner Struktur erhalten bleibt.

Der dreigeschossige Bestand beinhaltet das Erdgeschoss, das 1. Obergeschoss sowie das Dachgeschoss (kalter Dachraum, in den Plänen als Ebene +2 ausgewiesen) sowie ein nicht genutzter Dachspitz (kalter Dachraum, Ebene +3). Der Bestand ist teilweise unterkellert. Im Kellergeschoss (Ebene -1) befinden sich untergeordnete Nebenräume. Im Erdgeschoss (Ebene 0) und 1. Obergeschoss (Ebene +1) befinden sich Verwaltungsräume inkl. Nebenräume. In Ebene +2 sind Lager- und Technikräume untergebracht.

Neubau:
Der dreigeschossige Erweiterungsbau ist vollflächig unterkellert. In der Unterkellerung sind Nebenräume, wie Sanitärreinrichtungen, Archiv und Technik vorgesehen. Im Erdgeschoss befinden sich das Foyer in Anbindung an den Sitzungssaal sowie Nebenräume und die zweigeschossige Verbindung zum Bestandsgebäude. Im 1. und 2. Obergeschoss des Verwaltungsbaus sind Büro- und Nebenräume untergebracht.

ANGABEN ZUR BAUSTELLE

Das Rathaus von Owen liegt an der südwestlichen Ecke der Oberstadt. An dieser Stelle befand sich bis zum 30-jährigen Krieg das Stadtschloss der Herzöge von Teck. Nach der Zerstörung des Schlosses lag das Grundstück an der Stadtmauer brach.
Die Stadt Owen kaufte das Grundstück im Jahr 1837 und errichtete an dieser Stelle ein Rathaus. Dabei wurden die Ruinen des Schlosses in die Außenwände integriert. Das ehemalige Rathaus am Marktplatz wurde daraufhin abgerissen.
Das heutige Rathaus befindet sich in Randlage der Oberstadt. Der Platz wird an der östlichen Seite von ein- bis zweigeschossigen Wohn- und Wirtschaftsgebäuden begrenzt. An der Westseite säumt lediglich die Stadtmauer den Rathausplatz, hin zu einem steil abfallenden Gelände in Richtung Unterstadt. Das Grundstück des Rathausplatzes grenzt nördlich bzw. nordöstlich an der Rathausstraße.

Der neue Erweiterungsbau wird östlich des Rathauses anstelle eines bisherigen Wohnhauses errichtet. Gebäudeumriss und Kubatur des Neubaus entsprechen dabei den ortstypischen Fachwerkgebäuden wie z.B. den Häusern in der Teckstraße. Der Erweiterungsbau fügt sich harmonisch in die Reihe der Bestandsbauten ein und ergänzt diese städtebaulich. Die enge Beziehung des historischen Rathauses mit dem Rathausplatz bleibt erhalten und wird durch Positionierung des Erweiterungsbaus verstärkt.

Das bestehende Rathaus wird aktuell über eine kleine Stufenanlage vor dem Haupteingang erschlossen. Um zukünftig für beide Gebäudeteile des Rathauses einen barrierefreien Zugang zu schaffen, wird der Rathausplatz vor dem Gebäude leicht erhöht. Es entsteht ein zum Platz hin erhöhter Bereich vor den beiden Eingängen, aus dem Bestand und die Erweiterung barrierefrei erschlossen werden können. Dieses Eingangspodest über Stufen oder seitlich am Erweiterungsbau mit einer Rampenanlage erreicht. Das Eingangsplateau gliedert den Platz und bildet eine Bühne für Feste und Veranstaltungen, wie den Owener Maientag.

Hinweis: Die statisch relevanten Bauteile des Bestandsgebäudes sind zu erhalten! Abbruchmaßnahmen für neu herzustellende Durchbrüche in den tragenden Bauteilen werden im Zuge der Rohbauarbeiten und damit auszuführenden Abfangungsmaßnahmen abgebrochen!

Auf der Baustelle sind nach Rohbaufertigstellung auch weitere Gewerke, wie Gerüstbau-, Zimmermann- und Dachdeckungsarbeiten, Haustechnikgewerke, Klempner-, Fensterbau-, Fassadenbau-, Trockenbau-, Estrich-, Innenausbauarbeiten, etc. tätig. Die BE-Flächen müssen mit diesen Gewerken geteilt werden. Die Aufstellung von Materialcontainer für diese Gewerke ist von der Fachbauleitung Rohbau zu koordinieren und mit der AG-seitigen Objektüberwachung abzustimmen.
Die firmeneigenen Anlieferungen sind rechtzeitig mit den Anlieferungen anderer Gewerke und der Bauleitung abzustimmen.

Anschlüsse für Baustrom- und Bauwasser sind ebenso wie ein Sanitärcontainer vom AN Rohbau einzurichten, zu unterhalten und auch anderen Gewerken zur Verfügung zu stellen.

GEBÄUDEDATEN

Nutzfläche:  Bestand ca. 361 qm;  Neubau ca. 386 qm
BGF:  Bestand ca. 840 qm;  Neubau ca. 875 qm
BRI:  Bestand ca. 2727 cbm;  Neubau ca. 2790 cbm

Baugrund
Das Grundstück für das neue Rathaus sowie der anschließende Rathausplatz liegen vollständig in dem mit Bodendenkmalen belegten Untergrund der Innenstadt von Owen.
Der Erweiterungsbau wird vollflächig unterkellert. Ein Großteil dieser Unterkellerung befindet sich in dem Bereich des ehemaligen Wohnhauskellers. Durch die neue Gebäudekubatur müssen jedoch auch Bereiche ausgehoben werden, die vorher nicht unterkellert waren.
Dieser Eingriff, in den von Bodendenkmalen belasteten Untergrund, erfolgt in enger Abstimmung mit dem LAD und wird baubegleitend durch eine Grabungsfirma betreut.
Einzelbohrungen für Geothermie wurden im Vorfeld mit dem LAD abgestimmt.
Der Abbruch des Wohnhauses Rathausstraße 8 erfolgt ebenfalls ab OK Ebene -1 in Abstimmung/Begleitung mit dem LAD.

Für die Rathauserweiterung wurden im Vorfeld Luftbildauswertungen durchgeführt. Dabei wurde der Verdacht der Kontamination des Erkundungsgebietes mit Kampfmitteln bestätigt. Im Zuge der Erdarbeiten werden weiterführende technische Untersuchungen im Bereich des Erkundungsgebietes erfolgen.
Daten des Erkundungsgebietes:
Koordinaten: 533327 E, 5381724 N
Größe: ca. 3.401 m²

Bodenverhältnisse für den Erweiterungsbau:
Der Baugrund besteht in den oberen Schichten teilweise aus mehreren Metern starken Auffüllungen aus unauffälligen, mineralischen Erdstoffen. Darunter folgt der natürliche Untergrund aus kiesigem Hangschutt, der örtlich von dünnen Lagen aus Hanglehm überdeckt wird.
Insgesamt kann von einem tragfähigen Baugrund ausgegangen werden, allerdings können in Bereichen mit Auffüllungen oder lehmigen Schichten geringere Tragfähigkeiten und mögliche Setzungen auftreten.

Höhe über NN
Die fertige Fußbodenhöhe (FFB) des Erdgeschosses im Neubau ist vom Vermessungsingenieur im Bereich des Haupteingangs mit 401,50 m ü.NN einzumessen.
Diese Höhe wurde in die Planunterlagen mit der Höhenkote +/- 0.00m übernommen.

Raumhöhen Neubau
Die lichten Rohbauhöhen (OK RFB bis UK RD) betragen in Ebene -1 ca. 2.60 m, in Ebene 0 ca. 3.26 m und 3.23 m, in Ebene +1 ca. 3.15 m, in Ebene +2 ca. 5.10 m bis UK First.

BESCHREIBUNG GESAMTBAUMASSNAHME

NEUBAU

Gründung:
Die Unterkellerung des Neubaus wird auf Einzel- und Streifenfundamenten gegründet. Im Bereich des Verbindungsflures zwischen Neu- und Altbau ist eine freitragende Ausbildung der Bodenplatte auf zu verdichtendem Untergrund vorgesehen. Hierzu ist die Nachverdichtung der bestehenden Auffüllungen erforderlich, um einen geeigneten Untergrund für die Bodenplatte zu schaffen.
Aufgrund der Gründungstiefe der Unterkellerung des Neubaus sind Spezialtiefbauarbeiten bzw. Unterfangungsmaßnahmen, gemäß Baugrundgutachten, entlang der östlichsten Außenwand des Bestandsgebäudes notwendig.

Tragkonstruktion:
Ausführung der Außenwände im Untergeschoss in Stahlbeton (Ortbeton) inkl. Fugenblechen, Abdichtung als Dickbeschichtung gegen Bodenfeuchte und nichtdrückendes Wasser zuzüglich einer Dränschicht in Form von Dränmatten. Eine Sicherheitsdrainage wird vorgesehen. Die Aufzugsunterfahrt sowie der Schacht für die Hebeanlage sind in WU-Beton herzustellen.

Die tragenden und aussteifenden Wände in den Obergeschossen werden massiv in Stahlbeton, Ortbetonausführung, ausgebildet. Stützen in Stahlbeton, Ortbetonausführung.

Für die Deckenkonstruktion oberhalb des Untergeschosses werden Flachdecken aus Stahlbeton ohne Unterzüge gewählt, in Ortbetonausführung.
Die Geschossdecken sind als Massivplatten aus Stahlbeton vorgesehen. Die Decke oberhalb des Sitzungssaals wird aufgrund der Stützweite mit einer Spannbetonhohldecke ausgebildet.

Dachdeckung:
Das Dach oberhalb des Verbindungsflurs ist als Flachdach mit Dämmung, Bitumenabdichtung, Bekiesung vorgesehen.
Der Erweiterungsbau erhält ein Satteldach und wird als Kehlbalkendach mit innenseitiger Verschalung ausgebildet. Das Satteldach erhält eine einfach Biberschwanzziegeleindeckung (Falzbiber).

Außenwände:
Die Verkleidung der Außenwände erhalten eine hinterlüftete Holzverschalung als stehende Schalung mit sichtbaren Horizontal- und Vertikalholzpfosten.
Die Außenwände der Unterkellerung in Ebene -1 erhalten eine Dickbeschichtung und Perimeterdämmung.

Fensterfassaden:
Die Fenster werden als Rahmen-Konstruktion als Holz-Aluminiumfenster ausgeführt. Die Verglasungen bestehen aus einer 3-Scheiben-Isolierverglasung.

Sonnenschutz:
Außenliegende Sonnenschutz-Screens als Vertikalmarkisen, schienengeführt, als sommerlicher Wärmeschutz und zur Lichtregulierung mit elektrischem Antrieb.

Außentüren:
Doppelflügelige Drehtüren im Haupteingang in einer Aluminiumrahmenkonstruktion mit seitlich feststehender Verglasung, raumhoch.

Innenwände:
Massive Bauteile glatt verputzt / gespachtelt, Dispersionsfarbe weiß.
Nichttragende Wände als Metallständerwände mit GK beplankt, gespachtelt und gestrichen. Wände von Sanitär- und Küchenbereichen werden teilweise mit Fliesen belegt. Die WC-Trennwände werden als Systemtrennwände ausgeführt.
Aufgedoppelte Innenwände im Sitzungssaal als Metallständerwände mit einer Akustikpaneel-Verkleidung. Akustikpaneele außenseitig aus perforiertem Holz, tlw. auf Akustikvlies.

Innentüren:
Raumhohe Türelemente in Brandabschnitten als Rohrrahmentüren mit Verglasung, integrierter Elektroinstallation und Feststellvorrichtung.
Türen im Neubau in Stahlumfassungszargen, Türblatt HPL/CLP Beschichtung, Schallschutzwerte 32 dB für Türen zu Räumen mit üblicher Bürotätigkeit und 37 dB für Türen zu Räumen zur Behandlung vertraulicher Angelegenheiten.
Türen teilweise als T30-Tür, teilweise als Schallschutztür, teilweise als Kombination Schallschutz-/ Brandschutztür, je nach Anforderung.

Boden:
Abdichtung gegen Erdfeuchte in Ebene -1, schwimmender Estrich gemäß Leitdetails. Estrichüberdeckte Fußbodenheizung Ebene 0 und Ebene +1.
Oberbelag:
Büro- und Besprechungsräume und Nebenräume mit Linoleumbelag, in den Fluren des EG´s, Foyer Solnhofer Platten, im Sitzungssaal sowie in den Fluren des OG´s und TRH Parkett, in den Nassräumen Fliesen.

Decken:
Abgehängte Decken mittels Gipskarton, gelocht in Büroräumen, Besprechungsräumen, Flure + Foyer. Abgehängte Decken mittels Gipskarton, glatt, gespachtelt und gestrichen in Nassbereichen.

Innentreppen:
E-1 bis E+2: Zweiläufige Treppe mit Zwischenpodest, Stahlbeton, Ausführung Fertigteiltreppe, Handlauf Rundrohr Edelstahl, Geländer als Flachstahlkonstruktion (Staketengeländer), weiß lackiert

Aufzug:
Behindertengerechter Aufzug für max. 8 Personen ohne Maschinenraum mit vier Haltestationen, Türen einseitig. Montage Aufzug im geschlossenen Schacht.
Kabinen-Lichtmaße 110x140 cm, Türbreite 90 cm im Lichten.

Heizung:
Wärmeversorgung über Sole-Wasser-Wärmepumpe mit Erdsonden auf dem Rathausplatz, Aufstellung in Ebene -1 des Neubaus.
Beheizung über Fußbodenheizung und im Untergeschoss mit Heizkörpern; Kühlung über Fußbodenheizung; Einzelraumregelung

Lüftung:
Zentrales Zu- und Abluftgerät mit Wärmerückgewinnung für Verwaltung, Sitzungssaal und Foyer, innenliegende Sanitäranlagen, Putzmittel, Technik- und Lagerräume. Standort in Ebene -1.
Innenliegende Sanitäranlagen mit Zu- und Abluft über die Wandflächen.
In den Büroräumen inkl. Nebenräume Be- und Entlüftung über Abhangdecken. Zuluft über Schlitzauslässe, Drallauslässe oder Tellerventile, Abluft über offene Schattenfugen aus der Zwischendecke über Randbereiche.
Im Sitzungssaal inkl. Be- und Entlüftung. Zuluft über Weitwurfdüsen, Abluft über zentrales Gitter in Akustikwänden (Vorsatzschalen).

Sanitär:
Entwässerungs- und Trinkwasserleitungen innerhalb von Installationswänden und -decken, Technikbereichen erfolgt in offenen Installationen; Warmwasserversorgung dezentral über elektrische Durchlauferhitzer in Behinderten-WC und Küche; die übrigen Sanitäranlagen werden mit Kaltwasser versorgt; Sanitärobjekte sind vorgesehen.
Regenwassernutzung der Dachflächen aus Zisterne ist für Gartenbewässerung vorgesehen.

Elektro:
STARKSTROM: Die Hauptleitungsführung erfolgt über Kabeltrassen und Sammelhalter. Installationen in Nebenräumen wie Putzmittel-, Kopierraum, etc.. Installationen erfolgen Unterputz, in eingelegten Leerrohren und unterhalb der Zwischendecken in den vorgesehenen Abhangdecken sowie in estrichbündigen Kanälen.
SCHWACHSTROM: KNX-Steuerung (teilweise Licht, Sonnenschutz, Lüftung mit dem RWA-Fenster) und KNX-Einzelraumregelung

Beleuchtung:
Die geplante Installation in der Verwaltung wird weitestgehend mit Lichtschaltern in Verbindung mit Präsenzmeldern
realisiert. In den Fluren erfolgt die Steuerung der Beleuchtung mittels Präsenzmelder.
In den Büro-, Nebenräumen und Fluren werden Pendelleuchten als Direkt- und Indirektbeleuchtung installiert.
Der Sitzungssaal erhält eine indirekte Beleuchtung, zusätzlich ist eine Direktbeleuchtung und Grundbeleuchtung vorgesehen.

Medientechnik/Beschallung:
Der Sitzungssaal wird mit Medientechnik ausgestattet. Dafür wird ein mobiler Monitor vorgesehen.

Erdungs- und Blitzschutzanlage:
Kombiableiter für Blitzschutz und Überspannung wird vorgesehen.
BWA und RWA-Anlagen werden mit Feinschutz ausgestattet.
Fangleitungen über Dach.

PV-Anlage:
Photovoltaikanlage Dach Neubau 22 kWp - 50 Stk Module 375W
Stromspeicher 23kWh

Möblierung:
Teeküchen; Garderoben aus Holz in raumhohen, akustisch wirksamen Schrankelement im Sitzungssaal; Bestuhlung und Tische im Sitzungssaal

Außenanlage:
Neugestaltung der Außenanlage im Bereich des Neubaus sowie des Rathausplatzes mit Stellplätzen und Sitzmöglichkeiten, Entwässerungssystem, Regenwasserzisterne, Treppen- und Rampenanlage.

BESTAND

Gründung:
Genaue Angaben existieren nicht.
Gesicherte Erkenntnisse erfolgen erst im Laufe der Ausführung.

Tragkonstruktion - Bestand:
Gemäß Statik sind erforderliche Abfangungen und Unterfangungen nach erfolgter statischer Planung während der Ausführung statisch zu untersuchen, ebenso Bauzustände.
Es ist davon auszugehen, dass alle Quer- und Längswände des Bestandes tragend und aussteifend sind. Bestehende Innenwände teilweise aus Ziegelmauerwerk und aus Fachwerk, Ausfachungen bestehend aus Quellkalkblöcken und Ziegelstein.

Holzbalkendecken in den Geschossen Ebene 0 bis Ebene +3.
Decken-Spannrichtung Ebene 0, Ebene +2 und Ebene +3 in kurzer Gebäuderichtung; Ebene +1 in langer Gebäuderichtung.

Die Holzkonstruktion des Sparrendaches lagert auf Holzschwellen in langer Gebäuderichtung stehen.
Spannrichtung des Daches in kurzer Gebäuderichtung.

Dachdeckung:
Die bestehende Ziegel-Dacheindeckung bleibt erhalten und wird saniert.

Außenwände:
Die Außenwände im Untergeschoss bestehen teilweise aus dem Mauergestein der alten Stadtmauer, zu den Wänden auf der Nord- und Westseite liegen keine gesicherten Erkenntnisse vor.
Die Außenwände im Erdgeschoss bestehen teileweise aus dem Mauergestein der alten Stadtmauer sowie ausgemauerten Fachwerkwänden.
Die Außenwände des Obergeschosses bestehen aus ausgemauerten Fachwerkwänden.

Fensterfassaden:
Die bestehende Holzfenster mit zweifach Verglasung werden abgebrochen.
Neue Fenster werden als Rahmen-Konstruktion als Holzfenster ausgeführt. Die Verglasungen bestehen aus einer 3-Scheiben-Isolierverglasung.

Sonnenschutz:
Bestehende vorgehängte Fensterläden aus Holz. Neuanstrich der Holzfaschen in Abstimmung mit der Denkmalbehörde.

Außentüren:
Rahmen und Türflügel aus Holz mit Glaseinsatz, außen und innen Türdrücker aufbereiten und streichen.

Innenwände:
Nicht wiederverwendbare Öffnungen der alten Raumzugänge werden mit Mauerwerk (Rohdichte von ≥1600-1800 kg/m³) geschlossen.
Neue nicht tragende Innenwände müssen als leichte Metallständerwände erstellt werden, mit GK beplankt, gespachtelt und gestrichen.
Bestehende Innenwände werden mit einem Glattputz gespachtelt und gestrichen.
Zur Schallschutzverbesserung sind die bestehenden Innenwände mit raumseitigen leichten Vorsatzschalen zu ertüchtigen.

Innentüren:
Bauzeitlich erhaltenswerte Türen werden aufbereitet und gestrichen, alle übrigen Türen werden abgebrochen und durch neue Türen ersetzt.
Raumhohe Türelemente in Brandabschnitten in einer Aluminiumrahmenkonstruktion und Verglasung mit integrierter Elektroinstallation und Feststellvorrichtung.
Türen mit Umfassungszargen aus Holzwerkstoff, Türblatt lackiert, teilweise als Schallschutztüren, Schallschutzwerte Rwp 42 dB

Türen teilweise als T30-Tür, teilweise als Schallschutztür, teilweise als Kombination Schallschutz-/ Brandschutztür, je nach Anforderung.

Boden:
Bestehende Bodenbeläge werden bis auf den Originalfußboden abgebrochen und durch neue ergänzt.
Die Fußbodenaufbauhöhe bleibt unverändert.
Oberbelag:
Die bestehenden Bodenbeläge in den Räumen Bürgerservice, Lager, TRH, Wartebereich, Flur, Gefängniszelle der Ebene 0, der Flur der Ebene +1 sowie die gesamte Ebene -1 bleiben erhalten.
Büro- und Nebenräume erhalten einen Linoleumbelag, der Besprechungsraum in Ebene +1 erhält einen Parkettboden, in den Nassräumen sind Fliesen vorgesehen. In Ebene 0 wird der Flur zwischen TRH und Verbindungsflur mit Solnhofer Platten und in Ebene +1 mit Parkett ergänzt.

Decken:
Die bestehenden Abhangdecken werden bis zur Originaldecke abgebrochen.
Abgehängte Decken mittels Gipskarton, gelocht in Büroräumen, Besprechungsräumen, Flure + Foyer.
Abgehängte Decken mittels Gipskarton, glatt, gespachtelt und gestrichen in Nassbereichen.
Die Abhanghöhen richten sich nach den bestehenden Fensteröffnungen bzw. nach Erfordernis.
Dabei sind die denkmalgeschützten Stuckverzierungen in den Ebenen 0 und +1 zu erhalten und im Bauablauf zu schützen.

Innentreppen:
Das bestehende Treppenhaus ist denkmalgeschützt, bestehend aus einer Holztreppe mit Textilbelag und Holzgeländer von Ebene 0 bis Ebene +2 sowie einer Steintreppe in Ebene -1.
Es werden die bestehenden Textilbeläge des TRH entfernt und als sichtbare Holztreppe belassen. Die Oberflächen der Holztreppe inkl. Holzgeländer werden geschliffen und gestrichen.

Heizung:
Wärmeversorgung über Sole-Wasser-Wärmepumpe mit Erdsonden auf dem Rathausplatz mit aktiver Kühlung, Aufstellung in Ebene -1 des Neubaus.
Beheizung über Heizkörper; Einzelraumregelung

Lüftung:
Zentrales Zu- und Abluftgerät mit Wärmerückgewinnung für Büro- und Nebenräume sowie Sanitäranlagen. Standort im Dachgeschoss (Ebene +2). Abluft/Fortluft über Lüftungslamellen (im Bereich der Fensteröffnungen).
Zu- und Abluft über Abhangdecken.

Sanitär:
Entwässerungs- und Trinkwasserleitungen innerhalb von Installationswänden und -decken; Warmwasserversorgung dezentral über elektrische Durchlauferhitzer in Behinderten-WC und Küche; die übrigen Sanitäranlagen werden mit Kaltwasser versorgt; Sanitärobjekte sind vorgesehen.
Regenwassernutzung der Dachflächen aus Zisterne ist für Gartenbewässerung vorgesehen.

Elektro:
STARKSTROM: Die Hauptleitungsführung erfolgt über Kabeltrassen und Sammelhalter. Installationen in Nebenräumen wie Putzmittel-, Kopierraum, etc.. Installationen erfolgen als Aufputz und unterhalb der Zwischendecken in den vorgesehenen Abhangdecken sowie in Sockelkanälen entlang der Außenwände und zum Teil der Innenwände.
SCHWACHSTROM: KNX-Steuerung (teilweise Licht, Sonnenschutz, Lüftung mit dem RWA-Fenster) und KNX-Einzelraumregelung

Beleuchtung:
Die geplante Installation in der Verwaltung wird weitestgehend mit Lichtschaltern in Verbindung mit Präsenzmeldern
realisiert. In den Fluren erfolgt die Steuerung der Beleuchtung mittels Präsenzmelder.
In den Büro-, Nebenräumen und Fluren werden Pendelleuchten als Direkt- und Indirektbeleuchtung installiert.
Für das denkmalgeschützte Treppenhaus sind zur Beleuchtung Wandleuchten vorgesehen.

Erdungs- und Blitzschutzanlage:
Die Blitzschutzanlage wird umgebaut und außerhalb der Bodenplatte ergänzt.
Fangleitungen über Dach.

PV-Anlage:
Photovoltaikanlage Dach Altbau 18 kWp - 48 Stk Module 375W

Möblierung:
Teeküche; Garderobe aus Holz im Besprechungsraum Bürgermeisterin, Büro Bürgermeisterin, Sekretariat; Bestuhlung und Tische im Besprechungsraum Bürgermeisterin

Außenanlage:
Neugestaltung der Außenanlage im Bereich des Neubaus sowie des Rathausplatzes mit Stellplätzen und Sitzmöglichkeiten, Entwässerungssystem, Regenwasserzisterne, Treppen- und Rampenanlage.

NEUBAU + BESTAND

Netzwerk:
Für die kommunikationstechnische Erschließung wird eine strukturierte Verkabelung nach EN 50173 geplant.

BMA:
Interne flächendeckende automatische Brandmeldeanlage nach DIN VDE 0833-2.
Keine Aufschaltung der Anlage auf die Feuerwehrleitstelle; Feuerwehrschlüsseltresor mit Freischaltelement vorgesehen.

Gebäudeautomation:
Beide Gebäudekomplexe werden Automationseinrichtungen und Schaltschränken ausgestattet.

Sicherheitsbeleuchtung/Rettungszeichenleuchten:
Beide Gebäudekomplexe werden mit einer Sicherheitsbeleuchtung und Rettungszeichenleuchten nach DIN EN 1838 ausgestattet.

Brandschutz:
Brandschutzbekleidungen sind gemäß Brandschutzanforderungen (siehe Brandschutzgutachten) auszubilden.
Brandschutzklappen sind an den jeweiligen Durchdringungen von Brandabschnitten vorzusehen.

Schließanlage:
einheitliche elektronische Schließanlage mit Transponder (akkubetrieben)

TERMINE

Baubeginn Rohbau: August 2026
Ausführungsbeginn Türen: 30.03.2027 - 13.12.2027
Gesamtfertigstellung: März 2028
Die Einzeltermine dieses Gewerkes sind aus dem beiliegenden Terminplan zu entnehmen.

*Hinweis: ZUSÄTZLICHE TECHNISCHE VERTRAGSBEDINGUNGEN (ZTV) FÜR ALLE GEWERKE*
ZUSÄTZLICHE TECHNISCHE VERTRAGSBEDINGUNGEN (ZTV) FÜR ALLE GEWERKE

1. ALLGEMEINES
Es gelten die Vertragsbedingungen der ausschreibenden Stelle.
Die folgenden Bestimmungen gelten ergänzend zu den Bestimmungen der VOB/B und VOB/C.
Bei Widersprüchen und im Zweifelsfall gelten die Bestimmungen der VOB/B und VOB/C übergeordnet!

2. VORSCHRIFTEN, NORMEN UND TECHNISCHE REGELWERKE
Es gelten die zum Zeitpunkt des Vertragsabschlusses gültigen Gesetze, Verordnungen, Richtlinien, Vorschriften, DIN-Normen, sowie alle einschlägigen, allgemein anerkannte, technischen Regelwerke.
Die Unfallverhütungsvorschriften sind ständig zu beachten und einzuhalten.

3. BAULICHE VORAUSSETZUNGEN
Siehe "allgemeine Vorbemerkungen für alle Gewerke".
Werden auf der Baustelle unvorhergesehene Verhältnisse offensichtlich, ist unverzüglich die Bauleitung zu informieren. Mängel von Vorunternehmerleistungen müssen der Bauleitung rechtzeitig vor Beginn der Arbeiten schriftlich angezeigt werden, ansonsten können daraus keine Terminverschiebungen und/oder Mehrkosten abgeleitet werden.
Anschlüsse für Bauwasser und Baustrom werden bauseits zur Verfügung gestellt. Die Kosten werden im üblichen Rahmen anteilig auf die beauftragten Firmen umgelegt.

4. AUSFÜHRUNG
Sämtliche verwendeten Produkte müssen eine gültige, allgemeine bauaufsichtliche Zulassung besitzen und sind ausschließlich gemäß Herstellervorschrift zu verarbeiten bzw. einzubauen.
Die Ausführung muss zwingend und ausschließlich entsprechend den einschlägigen, allgemein anerkannten Regelwerken und nach dem Stand der Technik erfolgen.
Wird im Leistungsverzeichnis eine den o.g. Regeln entgegenstehende Ausführung beschrieben, verpflichtet sich der Auftragnehmer, dies der Bauleitung unverzüglich vor Ausführung anzuzeigen.
Alle Materialien und Einbauteile haben den im LV beschriebenen Qualitätsanforderungen zu entsprechen. Weicht der Bieter von den vorgegebenen Materialien und Qualitäten ab, so ist dies deutlich zu kennzeichnen und auf einem gesonderten Blatt als Nebenangebot einzureichen. Der Nachweis der Gleichwertigkeit mit den ausgeschriebenen Materialien obliegt dem Bieter.

5. FRISTEN
Der beiliegende Bauzeitenplan wird Vertragsbestandteil. Die Fristen sind einzuhalten.

6.  LEISTUNGEN
Liefern und Montieren von Holztüren mit Stahlzargen im Alt- und Neubau mit unterschiedlichen Befestigungsuntergründen.
Neubau: Stahlbeton gespachtelt, verputzt, GK-Trennwände
Altbau: Riegelfachwerk verputzt bzw. mit GK-Vorsatzschalen, Mauerwerk, GK-Trennwände

Die jeweilige Ausführung ist mindestens 14 Tage vor Ausführungsbeginn terminlich mit dem AG abzustimmen, der Ausführungszeitraum ist auf ein mögliches Minimum zu begrenzen!

Nicht ausgeschriebene, jedoch zur Leistungserbringung erforderliche Arbeiten sind vor Ausführung anzumelden und vom Auftraggeber genehmigen zu lassen. Für nicht genehmigte, ausgeführte Leistungen besteht kein Anspruch auf Vergütung. Die Nebenleistungen sind gem. VOB/C zu erbringen.
Alle Maßangaben im Leistungsverzeichnis und in den Planunterlagen sind theoretischer Natur.
Der Auftragnehmer ist verpflichtet, die Maße vor Ort auf Übereinstimmung zu prüfen. Widersprüche sind rechtzeitig der Bauleitung mitzuteilen. Maßangaben von fertigen Produkten sind vor deren Bestellung auf deren Passgenauigkeit und Richtigkeit zu prüfen. Für die Maß- und Passgenauigkeit der eingebauten Produkte ist allein der Auftragnehmer verantwortlich.

7.  AUFMASS UND ABRECHNUNG
Die Abrechnung erfolgt nach VOB/C. Das Aufmaß erfolgt grundsätzlich nach Plan. Falls dies nicht möglich ist, muss die Leistung vor Ort durch die Bauleitung und den Auftragnehmer aufgemessen werden. Der Auftragnehmer hat in diesem Falle rechtzeitig das Aufmaß zu verlangen. Anspruch auf Vergütung besteht nur für die objektiv nachweisbar erbrachten Leistungen des Auftragnehmers.

Stundenlohnarbeiten sind mit allen preisbildenden Angaben täglich der Bauherrschaft vorzulegen. Die Bauleitung bestätigt auf den vorgelegten Stundenzetteln lediglich die geleistete Arbeit. Die Anerkennung der Leistung obliegt ausschließlich dem Auftraggeber.

*Hinweis: ZUSÄTZLICHE TECHNISCHE VERTRAGSBEDINGUNGEN (ZTV) TÜREN*
ZUSÄTZLICHE TECHNISCHE VERTRAGSBEDINGUNGEN (ZTV) TÜREN

1. ALLGEMEINE HINWEISE
Gegenstand dieser Ausschreibung sind:

- Lieferung und betriebsfertige Montage von lackierten Holztürblättern mit Zargen aus Holzwerkstoff mit und ohne Brand- sowie Schallschutzanforderungen (Einbau im Bestandsgebäude, nachfolgend als "Altbau" bezeichnet).

- Lieferung und betriebsfertige Montage von mit Schichtstoff belegten Holztürblättern mit Stahlzargen mit und ohne Brand- sowie Schallschutzanforderungen
(Einbau im Neubau).

Die Einheitspreise enthalten Kosten für:
a) Koordination zu anderen Gewerken
b) Einpassen und Anschlagen aller Teile am Bau,
c) Bohren von Dübellöchern und Einsetzen aller zur Befestigung der Teile notwendigen Dübel und Schrauben einschl. aller zur Befestigung an die begrenzenden Bauteile Beton- und Mauerwerk sowie Trockenbauwände mit Stahlverstärkungen erforderlicher Materialien und Maßnahmen.

2. AUSFÜHRUNGSHINWEISE
Der AN hat die technische Abstimmung der Schnittstellen zu anderen Gewerken wie Trockenbau sowie insbesondere Elektro / Schwachstrom eigenverantwortlich vorzunehmen und zu dokumentieren.
Maße sind grundsätzlich an Ort und Stelle zu nehmen bzw. zu überprüfen. Die Anschlagsrichtungen der Türen sind gemeinsam mit Architekt bzw. Objektüberwachung an Ort und Stelle rechtzeitig festzulegen, soweit nicht bereits in der Planung vorgegeben.

Grundsätzlich sind alle zum Einbau kommenden Beschläge vor Bestellung zu bemustern und vom Architekten freigeben zu lassen. Geringfügige Abänderungen aufgrund der Bemusterung berechtigen den AN nicht zu Mehrforderungen.
Alle Materialien und Einbauteile haben den in der Leistungsbeschreibung beschriebenen Qualitätsanforderungen zu entsprechen. Der Nachweis der Gleichwertigkeit mit den ausgeschriebenen Materialien obliegt dem Bieter.

Der Einbau von Brandschutztüren (RS-, T 30-, T30/RS-, T 90-Türen etc.) nach DIN 18082 hat gem. der jeweiligen allgemeinen bauaufsichtlichen Zulassungen zu erfolgen. Etwa notwendige bauliche Maßnahmen im Trockenbaugewerk sind in Abhängigkeit der Einbaurichtlinien des Türherstellers rechtzeitig mit dem TB-Gewerk zu koordinieren.
Die ausgeschriebenen Leistungen sind zum Einbau in geputzte Beton- und Mauerwerkswände, in Trockenbauwände (Gipskartonwände) sowie historische Riegelfachwerkswände mit Holz- und Mauerwerksunterbau vorgesehen.
Die Verankerungen sind entsprechend der vorgesehenen Oberflächenbehandlung der Befestigungsuntergründe zu setzen, ggf. auch vor Ausführung der Putz- und Verkleidungsarbeiten als Einbauzarge vorzumontieren. Bei sichtbar bleibenden Bauteilen ist vom AN ein entsprechender Schutz dieser Bauteile für die Dauer der Bauzeit bzw. bis zur Übergabe an den Bauherrn sicherzustellen.

Ferner ist beim Einbau der Türen zu gewährleisten, dass die von Bändern und Verriegelungen einwirkenden Kräfte richtig auf den Baukörper übertragen werden. Beim Einbau in bzw. Anschluss an Trockenbauwände sind ggf. Stahlverstärkungsprofile (Leistung Gewerk Trockenbau) erforderlich, die Anordnung und Dimensionierung ist mit dem AN Trockenbau vorab abzustimmen.

### 1 INNENTÜREN

*Hinweis: KONSTRUKTIONSBESCHREIBUNG TÜREN - PRODUKTANGABEN*
KONSTRUKTIONSBESCHREIBUNG TÜREN - PRODUKTANGABEN

ALLGEMEINES
Die Preise gelten für die Herstellung, Lieferung aller zugehörigen Bauteile und Befestigungsmittel,
inkl. die für die beschriebenen Funktionen notwendigen Zubehör- und Beschlagsteile sowie den fertigen und funktionsfähigen Einbau und Montage als betriebsfertige Konstruktion.Für die Preisermittlung liegen die Grundrisse, Ansichten und Detailpläne sowie die Türliste dem LV bei.

BESCHREIBUNG TÜREN
Auf exakte Aufmessung und Ausrichtung der Gesamtkonstruktion wird größten Wert gelegt!
Zur Ausführung kommen Drehflügeltüren aus Holzwerkstoff mit Stahl-Umfassungszargen bzw. mit  Zargen aus Holzwerkstoff als einflügelige Türen.
Hierbei handelt es sich um Türen mit unterschiedlichen Brandschutzanforderungen sowie um Türen ohne Brandschutzanforderungen.
Brandschutztüren sind grundsätzlich nur mit gültiger bauaufsichtlicher Zulassung und Prüfschild einzubauen, Die entsprechende Anforderung ist in der jeweiligen Position beschrieben und in den Details und Türliste ersichtlich. Der Zulassungsbescheid für die Türen einschl. der Zargen sind vor Einbau vorzulegen, die Gültigkeitsdauer muss über den Zeitpunkt der Montage und der bauaufsichtlichen Abnahme hinausreichen.

Die Türen werden in Mauerwerkswänden, Stahlbetonwänden, oder Trockenbauwänden eingebaut. Sämtliche Zargen in Massivwänden sind mit Mineralwolle satt zu hinterfüllen. Die Zargen müssen lot- und waagrecht versetzt und verkeilt werden; der entsprechende Wand- und Fußbodenaufbau muss hierbei genau beachtet werden. Erforderliche Schwellen werden oberflächenbündig zu OK Fertigfußboden eingebaut. Sämtliche Leistungen hierfür sind vom AN einzukalkulieren. Beschädigungen der Grundierungs-/ und Beschichtungsoberflächen sind sofort fachgerecht auszubessern, so daß keine Rostansätze entstehen können.
Die Türblattflächen sind nach Einbau der Türflügel beidseitig mit Kartonage zwecks Schutz vor Kratzbeschädigungen zu belegen. Der Aufwand hierfür ist in den jeweiligen Positionspreis der Tür mit einzurechnen.
Nach Montage der Beschlagsgarnituren (Drücker/Knauf sind diese bis Montage der Türpuffer zur Vermeidung von Dellen an den Wänden mittels Schaumstoff beständig abzudecken. Der Aufwand hierfür ist in den jeweiligen Positionspreis der Tür mit einzurechnen.
Die Gummidichtungen der Stahlzargen sind zeitversetzt zur Türmontage frühestens nach Beendigung der Malerarbeiten einzuziehen. Vorab sind nach Montage der Türen zur Dämpfung an jeder Tür drei Streifen von 20 cm Länge dreiseitig temporär einzuziehen und diese im Zuge Montage der endgültigen Dichtungen wieder zu entfernen und zu entsorgen Die Kosten dieser Leistung ist in den einzelnen Türpositionen mit einzukalkulieren. Sämtliche Stöße der Dichtungsschnüre sind auf Gehrung zu schneiden und an den Enden zu verkleben bzw. zu verschweißen. Auf die Verträglichkeit der Türdichtung mit der Zargenlackierung/Beschichtung ist zu achten.
Grundsätzlich sind alle zum Einbau kommenden Beschläge vor Bestellung zu bemustern und vom Architekten freigeben zu lassen. Der notwendige Aufwand für die Bemusterung ist in die Einheitspreise mit einzurechnen.
Die für die Schließtechnik erforderlichen elektrischen Anschlüsse bei den Türen sind als integrierte Kabelübergänge mit einzuplanen und im Preis einzurechnen.
Hinsichtlich der Einbindung anderer Gewerke in die Arbeitsabläufe ist der AN zu genauester terminlicher Koordination verpflichtet.
Die Positionen verstehen sich jeweils als komplette Leistung für Herstellen, Liefern und Montieren des Türelements, inkl. sämtlicher Befestigungsmaterialien sowie die, für die beschriebenen Funktionen notwendigen Zubehör- und Beschlagsteile, als betriebsfertige zulassungskonformer Konstruktion.

DETAILAUSFÜHRUNG TÜREN - PRODUKTANGABEN

- TÜRELEMENTE MIT STAHL-UMFASSUNGSZARGE UND TÜRBLATT AUS HOLZWERKSTOFF
Wie in den einzelnen Positionen bzw. Leitpositionen beschrieben. Die Türelemente sind als Gesamtelement mit aufeinander abgestimmten Komponenten von einem Hersteller zu liefern.
Türblattdicke: mindestens 40mm bzw. entsprechend der in den Positionen beschriebenen technischen Anforderungen.

Angebot. Fabrikat und Typ: '........................................' (Bieterangabe)

- TÜRELEMENTE MIT ZARGE UND TÜRBLATT AUS HOLZWERKSTOFF
Wie in den einzelnen Positionen bzw. Leitpositionen beschrieben. Die Türelemente sind als Gesamtelement mit aufeinander abgestimmten Komponenten von einem Hersteller zu liefern.
Türblattdicke: mindestens 40mm bzw. entsprechend der in den Positionen beschriebenen technischen Anforderungen.

Angebot. Fabrikat und Typ: '........................................' (Bieterangabe)

- ABSENKBARE BODENDICHTUNG:
Automatische, untere Türdichtung, die sich selbstständig beim Schließen der Tür absenkt. Durchgang ist Barrierefrei.

- BÄNDER:
Anzahl nach Erfordernis, dreidimensional verstellbar, als Behördenband, Stahl - verzinkt, farbgleich wie Türzarge beschichtet.

- SCHLOSS:
Einsteckschloss als Fallen-Riegelschloß mit Wechsel nach DIN 18250, PZ-vorgerichtet, Panikfunktion soweit erforderlich gemäß Angabe in Leistungspositionen

- GARNITUREN:
Drückergarnituren (Drücker/Drücker) oder Wechselgarnituren (Drücker/Knauf), DIN EN 1906, Gebrauchskategorie Klasse 4, Dauerfunktionstüchtigkeit Klasse 7, mit Ausgleichslagern, mit Drücker- und Schlüssel- Rundrosetten, unsichtbar befestigt, Edelstahl rostfrei, Oberfläche matt, Maße gemäß DIN 18255,
Gestaltvorgabe: Max Bill "Ulmer Türklinke"

Angebot. Fabrikat und Typ: '........................................' (Bieterangabe)

- OBENTÜRSCHLIESSER
Obentürschließer für rechte und linke Anschlagtüren je nach Positionsbeschreibung, montierbar auf Band- oder Bandgegenseite (je nach Positionsbeschreibung) für die Montage an Feuer- und Rauchschutztüren zugelassen. Die Schließkraft, der hydraulische Endschlag, die thermostabilisierte Schließgeschwindigkeit sowie die Öffnungsdämpfung sind von vorn einstellbar. Bei Feuer- und Brandschutztüren (s. entsprechend Positionsbeschreibung) inkl. Montageplatte.
Folgende Eigenschaften müssen gegeben sein:
- Stufenlos von vorn einstellbare Schließkraft Größe 3-7 nach nach EN 1154 A
- Optische Größenanzeige der Schließkraft
- Schließgeschwindigkeit über Ventil von vorn einstellbar
- Maximale Flügelbreite: 1100 mm
- Barrierefrei nach DIN 18040 bis 1100 mm Flügelbreite
- Maximaler Öffnungswinkel 180°
- Farbe: Silber
Inkl. sämtlicher Befestigungsmaterialien.

Angebot. Fabrikat und Typ: '........................................' (Bieterangabe)

- WANDTÜRPUFFER:
Lieferung und Montage eines runden zylinderförmigen Wandtürpuffers aus Edelstahl matt, mit aufgesetzten runden Hartgummipuffer sowie Edelstahlrosette an Wand. Gesamtlänge Wandtürpuffer: 90 mm, Maße Hartgummipuffer: Länge 32 mm, Durchmesser 40 mm. Durchmesser Rosette: 45 mm. Montage zum Schrauben in Wände (Mauerwerk bzw. Stahlbetonwand, wie in Position beschrieben. Lieferumfang inkl. Befestigungsmaterial. Lage des Wandtürpuffers ist vor Montage mit dem Architekten abzustimmen. Montage erfolgt zeitversetzt zur Türmontage nach Festlegung Möblierung im Zuge Fertigstellung Gesamtprojekt.

Angebot. Fabrikat und Typ: '........................................' (Bieterangabe)

- BODENTÜRPUFFER:
Lieferung und Montage eines runden Bodentürpuffers aus Edelstahl matt, mit Hartgummipuffer, Durchmesser Bodentürpuffer 70 mm, Höhe Puffer 20 mm.  Montage zum Schrauben. Lieferumfang inkl. Befestigungsmaterial sowie als erforderliches Zubehör, die zum Bodentürpuffer passende Fußplatte (Höhe: 17,00 mm). Lage des Bodentürpuffers ist vor Montage mit dem Architekten abzustimmen. Montage erfolgt zeitversetzt zur Türmontage nach Festlegung Möblierung im Zuge Fertigstellung Gesamtprojekt.

Angebot. Fabrikat und Typ: '........................................' (Bieterangabe)

#### 1.1 INNENTÜREN ALTBAU

##### 1.1.1 HOLZTÜREN MIT ZARGEN AUS HOLZWERKSTOFF OHNE SCHALLSCHUTZANFORDERUNGEN

**1.1.1.1 Innentürelement mit Zarge aus Holzwerkstoff, 1010 mm x 2135 mm, MW 125mm**
Innentürelement mit Zarge aus Holzwerkstoff, 1010 mm x 2135 mm, MW 125 mm
Innentürelement aus Türblatt und Zarge,
als Drehflügeltür, einflügelig, mit Anschlagfalz,
als barrierefreie Ausführung DIN 18040,

Beanspruchung mindestens Klasse S
Breite Nennmaß Wandöffnung '1010' mm,

Höhe Nennmaß Wandöffnung '2135' mm,

Befestigung an Trockenbauwand,
Ausführung mit Umfassungszarge,
3-teilig, Zarge aus Holzwerkstoff,
Ansichtsbreite Bekleidung '65' mm, Kante eckig,

Wandabstand der Zierbekleidung ca. 16mm
Maulweite '200' mm, ohne Bodeneinstand,
Farbton: Weißton, RAL-Farbton nach Angabe Architekt

Türblatt aus Holzwerkstoff, einfach gefälzt,
Oberfläche der Öffnungsfläche deckend beschichtet, seidenglänzend,
Oberfläche der Schließfläche wie Öffnungsfläche,
Oberfläche der Schmalfläche entsprechend Öffnungsfläche,
Farbton: Weißton, RAL-Farbton nach Angabe Architekt
mit eingelegtem Schließblech aus Edelstahl

Kante eckig,
mit Bändern, nach Erfordernis

vorgerichtet für Drückergarnitur,
vorgerichtet für PZ-Schloss DIN 18251 und DIN EN 12209.

Einbauort: Altbau
Ebene 0, Türen Nr. T 0.12.2 / T 0.15
Menge: 2,000 St

**1.1.1.2 Innentürelement mit Zarge aus Holzwerkstoff, 1010 mm x 2135 mm, MW 125mm**
Innentürelement mit Zarge aus Holzwerkstoff, 1010 mm x 2135 mm, MW ca 200mm mm
Innentürelement aus Türblatt und Zarge,
als Drehflügeltür, einflügelig, mit Anschlagfalz,
als barrierefreie Ausführung DIN 18040,
Wie zuvor beschrieben, jedoch Befestigung an Mauerwerkswand,
Maulweite ca. 170 mm - 200' mm
Es handelt sich um den Einbau im Bestand, die genaue Maulweite ist vor Ort zu ermitteln

Einbauort: Altbau
Ebene 0, Türen Nr. T 0.0.8 / T 0.17.1
Menge: 2,000 St

**1.1.1.3 Innentürelement mit Zarge aus Holzwerkstoff, 885 mm x 2135 mm, MW 125mm**
Innentürelement mit Zarge aus Holzwerkstoff, 885 mm x 2135 mm, MW ca 200mm mm
Innentürelement aus Türblatt und Zarge,
als Drehflügeltür, einflügelig, mit Anschlagfalz,
als barrierefreie Ausführung DIN 18040,
Wie zuvor beschrieben, jedoch
Breite Nennmaß Wandöffnung 885mm,
Es handelt sich um den Einbau im Bestand, die genaue Maulweite ist vor Ort zu ermitteln

Einbauort: Altbau
Ebene 1, Türen Nr. T 1.2.1
Menge: 1,000 St

**1.1.1.4 Falzleiste**
Falzleiste
Falzleiste zur Einfassung der oben beschriebenen Holzzargen

aus Hartholz (z.B. Buche), ca. 12 x 22mm
Falzinnenmaß ca. 16mm (Wandabstand der Zierbekleidung)
deckend beschichtet, seidenmatt
Farbton: Weißton, RAL-Farbton nach Angabe Architekt

wird zur Schließung des Spaltes zwischen Holzzarge und Mauerwerkswand an allen 3 Seiten außen auf die Holzzargen aufgenagelt

Vorbereiten, liefern und montieren, incl. Nachlackierung der Nagelstellen mit geeignetem, lösemittelfreien und umweltfreundlichen Lack (blauer Engel)
Menge: 53,000 m

##### 1.1.2 HOLZTÜREN MIT ZARGEN AUS HOLZWERKSTOFF SSK III

**1.1.2.1 Innentürelement mit Zarge aus Holzwerkstoff, Rwp 42 dB, 1010 mm x 2135 mm, MW ca. 220mm**
Innentürelement mit Zarge aus Holzwerkstoff, Rwp 42 dB, 1010 mm x 2135 mm, MW ca. 220mm
Innentürelement aus Türblatt und Zarge,
als Drehflügeltür, einflügelig, mit Anschlagfalz,
als barrierefreie Ausführung DIN 18040,

bauphysikalische Anforderungen:
bewertetes Schalldämm-Maß DIN 4109 Rw 42 dB,
max. zulässige Verformung Klasse 3 DIN EN 12219,
Klimaklasse III, Prüfklima c, DIN EN 1121 (hohe Beanspruchung),
Beanspruchung mindestens Klasse S

Ausführung mit Umfassungszarge,
3-teilig, Zarge aus Holzwerkstoff,
Ansichtsbreite Bekleidung ca. 65 mm, Kante eckig,
Wandabstand der Zierbekleidung ca. 16mm
Oberfläche der Zarge deckend beschichtet, seidenglänzend,
Farbton: Weißton, RAL-Farbton nach Angabe Architekt
mit eingelegtem Schließblech aus Edelstahl

Türblatt aus Holzwerkstoff, doppelt gefälzt,
Oberfläche der Öffnungsfläche deckend beschichtet, seidenglänzend,
Oberfläche der Schließfläche wie Öffnungsfläche,
Oberfläche der Schmalfläche entsprechend Öffnungsfläche,
Farbton: Weißton, RAL-Farbton nach Angabe Architekt
Kante eckig,
mit Bändern, Anzahl der Bänder nach Erfordernis,
vorgerichtet für Drückergarnitur,
vorgerichtet für PZ-Schloss DIN 18251 und DIN EN 12209,
mit Bodendichtung, absenkbar.

Breite Nennmaß Wandöffnung 1010 mm,
Höhe Nennmaß Wandöffnung ab OK FFB 2135 mm,

als barrierefreie Ausführung DIN 18040
Lichte Durchgangsbreite ≥ 900mm

Befestigung an Mauerwerkswand

Maulweite: Von ca 200 mm bis ca. 240mm
Es handelt sich um den Einbau im Bestand, die genaue Maulweite ist vor Ort zu ermitteln

Einbauort: Altbau
Ebene 1, Türen Nr. T 1.12 / T 1.13 / T 13.1 / T 13.2 / T 1.14 / T 1.15.1 / T 15.2 / T 1.17 / T 1.23 / T 1.24 / T1.25
Menge: 11,000 St

**1.1.2.2 Innentürelement mit Zarge aus Holzwerkstoff, Rwp 42 dB, 1010 mm x 2135 mm, MW ca. 400mm**
Innentürelement mit Zarge aus Holzwerkstoff, Rwp 42 dB, 1010 mm x 2135 mm, MW ca. 400mm

Breite Nennmaß Wandöffnung 1010 mm,
Höhe Nennmaß Wandöffnung ab OK FFB 2135 mm,

als barrierefreie Ausführung DIN 18040
Lichte Durchgangsbreite ≥ 900mm

Befestigung an Mauerwerkswand

Innentürelement aus Türblatt und Zarge,
als Drehflügeltür, einflügelig, mit Anschlagfalz,
als barrierefreie Ausführung DIN 18040,
Wie zuvor beschrieben, jedoch mit einer Maulweite von ca. 400 mm
Es handelt sich um den Einbau im Bestand, die genaue Maulweite ist vor Ort zu ermitteln

Einbauort: Altbau
Ebene 0, Türen Nr. T 0.09 / T 0.11
Menge: 1,000 St

**1.1.2.3 Innentürelement mit Zarge aus Holzwerkstoff, Rwp 42 dB, 1010 mm x 2135 mm, MW ca. 400mm**
Innentürelement mit Zarge aus Holzwerkstoff, Rwp 42 dB, 1010 mm x 2135 mm, MW ca. 400mm

Breite Nennmaß Wandöffnung 1010 mm,
Höhe Nennmaß Wandöffnung ab OK FFB 2135 mm,

als barrierefreie Ausführung DIN 18040
Lichte Durchgangsbreite ≥ 900mm

Befestigung an Mauerwerkswand

Innentürelement aus Türblatt und Zarge,
als Drehflügeltür, einflügelig, mit Anschlagfalz,
als barrierefreie Ausführung DIN 18040,
Wie zuvor beschrieben, jedoch mit Türblatt als Holzrahmentür:
Massivholz- Rahmen Fichte schichtverleimt,
mit Lichtausschnitt nach DIN 68706,
Verglasung: VSG-Klarglas, d = min. 10mm,
gem. Zulassung, verglast mit max. möglichem Glasausschnitt,
Rahmenbreite: ca. 90mm

Einbauort: Altbau
Ebene 0, Türen Nr. T 0.09 / T 0.11
Menge: 1,000 St

**1.1.2.4 Falzleiste**
Falzleiste
Falzleiste zur Einfassung der oben beschriebenen Holzzargen

aus Hartholz (z.B. Buche), ca. 12 x 22mm
Falzinnenmaß ca. 16mm (Wandabstand der Zierbekleidung)
deckend beschichtet, seidenmatt
Farbton: Weißton, RAL-Farbton nach Angabe Architekt

wird zur Schließung des Spaltes zwischen Holzzarge und Mauerwerkswand an allen 3 Seiten außen auf die Holzzargen aufgenagelt

Vorbereiten, liefern und montieren, incl. Nachlackierung der Nagelstellen mit geeignetem, lösemittelfreien und umweltfreundlichen Lack (blauer Engel)
Menge: 138,000 m

##### 1.1.3 HOLZTÜREN MIT STAHLZARGEN OHNE SCHALLSCHUTZANFORDERUNGEN

*Hinweis: Leitbeschreibung Innentürelement mit Stahlzarge ohne Schallschutzanforderung*
Leitbeschreibung Innentürelement mit Stahlzarge
ohne Schallschutzanforderung
Innentürelement aus Türblatt und Zarge,
als Drehflügeltür, einflügelig, stumpf einschlagend,
Zarge:
Ausführung mit Umfassungszarge, 2-teilig,
Zarge aus Stahlblech,
Oberfläche mit Grundbeschichtung aus Polyesterharz, weiß
mit eingelegtem Schließblech aus Edelstahl
Dicke Werkstoff Zarge 2 mm,
Breite Zargenspiegel 40/65 mm,
Umbug ca. 15mm
Dichtungsprofil DIN EN 12365-1 als Lippendichtungsprofil, aus EPDM,
mit 3D-Aufnahmeelement,
Hinterfüllung der Zarge mit Mineralwolle,

Türblatt:
Türblatt aus Holzwerkstoff,
stumpf (ungefälzt), mit Einlage aus Röhrenspanplatte,
Oberfläche des Türblattes aus Kunststoff,
Decklage aus HPL 0,7/0,8 mm,
Farbe: Weißton nach Farbkarte des Herstellers und Angabe des Architekten
Schmalfläche unbeschichtet,
Randbereich mit 4-verdecktem Anleimer aus Holz, Kante eckig,
mit Bändern, Anzahl nach Erfordernis,
vorgerichtet für Drückergarnitur,
vorgerichtet für PZ-Schloss DIN 18251 und DIN EN 12209.

**1.1.3.1 Innentürelement mit Stahlzarge, 885 mm x 2135 mm, MW ca. 265mm**
Innentürelement mit Stahlzarge, 885 mm x 2135 mm, MW ca. 265mm
Wie in Leitpos. unter 1.1.3 beschrieben

Breite Nennmaß Wandöffnung 885 mm,
Höhe Nennmaß Wandöffnung ab OK FFB 2135 mm,

Befestigung an Mauerwerkswand

Maulweite ca. 265 mm
Es handelt sich um den Einbau im Bestand, die genauen ;Maße sind vor Ort zu ermitteln

Einbauort:
Neubau, Ebene -1, Tür Nr. T-1.14.2
Menge: 1,000 St

**1.1.3.2 Innentürelement mit Stahlzarge, 885 mm x 2135 mm, MW 100mm, Unterschnitt**
Innentürelement mit Stahlzarge, 885 mm x 2135 mm, MW 100mm, Unterschnitt
Wie in Leitpos. unter 1.1.3 beschrieben

Breite Nennmaß Wandöffnung 885 mm,
Höhe Nennmaß Wandöffnung ab OK FFB 2135 mm,

Befestigung an Trockenbauwand

Maulweite 100 mm

Türblatt unterseitig 15mm gekürzt

Einbauort:
Neubau, Ebene 1, Tür Nr. T 1.18 / 1.19
Menge: 2,000 St

**1.1.3.3 Innentürelement mit Stahlzarge, 760 mm x 2135 mm, MW 100mm, Unterschnitt**
Innentürelement mit Stahlzarge, 760 mm x 2135 mm, MW 100mm, Unterschnitt
Wie in Leitpos. unter 1.1.3 beschrieben

Breite Nennmaß Wandöffnung 760 mm,
Höhe Nennmaß Wandöffnung ab OK FFB 2135 mm,

Befestigung an Trockenbauwand

Maulweite 100 mm

Türblatt unterseitig 15mm gekürzt

Einbauort:
Neubau, Ebene 1, Tür Nr. T 1.20
Menge: 1,000 St

**1.1.3.4 Innentürelement mit Stahlzarge, 1010 mm x 2135 mm, MW 100mm, T30**
Innentürelement mit Stahlzarge, 1010 mm x 2135 mm, MW 100mm, T30
Wie in Leitpos. unter 1.1.3 beschrieben

Breite Nennmaß Wandöffnung 1010 mm,
Höhe Nennmaß Wandöffnung ab OK FFB 2135 mm,

Befestigung an Trockenbauwand

Maulweite 100 mm

Feuerwiderstandsklasse T 30 DIN 4102-5,
absenkbare Bodendichtung

Einbauort:
Neubau, Ebene 2, Tür Nr. T 2.12
Menge: 1,000 St

**1.1.3.5 Innentürelement mit Stahlzarge, 1010 mm x 2135 mm, MW ca 250mm, T30-RS**
Innentürelement mit Stahlzarge, 1010 mm x 2135 mm, MW ca 250mm, T30-RS
Wie in Leitpos. unter 1.1.3 beschrieben

Breite Nennmaß Wandöffnung 1010 mm,
Höhe Nennmaß Wandöffnung ab OK FFB 2135 mm,

Befestigung an Mauerwerkswand

Maulweite 250 mm

Feuerwiderstandsklasse T 30 DIN 4102-5,
mit Rauchschutzanforderung DIN 18095
Obentürschließer
absenkbare Bodendichtung

Einbauort:
Neubau, Ebene -1, Tür Nr. T -1.14.1
Menge: 1,000 St

**1.1.3.6 Innentürelement mit Stahlzarge, 1010 mm x 2135 mm, MW ca 100 mm, T30-RS**
Innentürelement mit Stahlzarge, 1010 mm x 2135 mm, MW ca 100 mm, T30-RS
Wie in Leitpos. unter 1.1.3 beschrieben

Breite Nennmaß Wandöffnung 1010 mm,
Höhe Nennmaß Wandöffnung ab OK FFB 2135 mm,

Befestigung an Trockenbauwand
Maulweite 100 mm

Feuerwiderstandsklasse T 30 DIN 4102-5,
mit Rauchschutzanforderung DIN 18095
Obentürschließer
absenkbare Bodendichtung

Einbauort:
Neubau, Ebene 2, Tür Nr. T 2.10
Menge: 1,000 St

#### 1.2 INNENTÜREN NEUBAU

##### 1.2.1 HOLZTÜREN MIT STAHLZARGEN OHNE SCHALLSCHUTZANFORDERUNGEN

*Hinweis: Leitbeschreibung Innentürelement mit Stahlzarge ohne Schallschutzanforderung*
Leitbeschreibung Innentürelement mit Stahlzarge
ohne Schallschutzanforderung
Innentürelement aus Türblatt und Zarge,
als Drehflügeltür, einflügelig, stumpf einschlagend,
Zarge:
Ausführung mit Umfassungszarge, 2-teilig,
Zarge aus Stahlblech,
Oberfläche mit Grundbeschichtung aus Polyesterharz, weiß
mit eingelegtem Schließblech aus Edelstahl
Dicke Werkstoff Zarge 2 mm,
Breite Zargenspiegel 40/65 mm,
Umbug ca. 15mm
Dichtungsprofil DIN EN 12365-1 als Lippendichtungsprofil, aus EPDM,
mit 3D-Aufnahmeelement,
Hinterfüllung der Zarge mit Mineralwolle,

Türblatt:
Türblatt aus Holzwerkstoff,
stumpf (ungefälzt), mit Einlage aus Röhrenspanplatte,
Oberfläche des Türblattes aus Kunststoff, Decklage aus HPL 0,7/0,8 mm,
Farbe: Weißton nach Farbkarte des Herstellers und Angabe des Architekten
Schmalfläche unbeschichtet,
Randbereich mit 4-verdecktem Anleimer aus Holz, Kante eckig,
mit Bändern, Anzahl nach Erfordernis,
vorgerichtet für Drückergarnitur,
vorgerichtet für PZ-Schloss DIN 18251 und DIN EN 12209.

**1.2.1.1 Innentürelement mit Stahlzarge, 1010 mm x 2135 mm, MW 200mm**
Innentürelement mit Stahlzarge, 1010 mm x 2135 mm, MW 200mm
Wie in Leitpos. unter 1.2.1 beschrieben

Breite Nennmaß Wandöffnung 1010 mm,
Höhe Nennmaß Wandöffnung ab OK FFB 2135 mm,

Befestigung an Stahlbetonwand

Maulweite 200 mm

Einbauort:
Neubau, Ebene -1, Tür Nr. T-1.04
Menge: 1,000 St

**1.2.1.2 Innentürelement mit Stahlzarge, 885 mm x 2135 mm, MW 125mm**
Innentürelement mit Stahlzarge, 885 mm x 2135 mm, MW 125mm
Wie in Leitpos. unter 1.2.1 beschrieben

Breite Nennmaß Wandöffnung 885 mm,
Höhe Nennmaß Wandöffnung ab OK FFB 2135 mm,

Befestigung an Trockenbauwand

Maulweite 125 mm

Einbauort:
Neubau, Ebene -1, Tür Nr. T-1.03
Menge: 1,000 St

**1.2.1.3 Innentürelement mit Stahlzarge, 1060 mm x 2260 mm, MW 100mm**
Innentürelement mit Stahlzarge, 1060 mm x 2260 mm, MW 100mm
Wie in Leitpos. unter 1.2.1 beschrieben

Breite Nennmaß Wandöffnung 1060 mm,
Höhe Nennmaß Wandöffnung ab OK FFB 2260 mm,

Befestigung an Trockenbauwand

Maulweite 100 mm

Einbauort:
Neubau, Ebene 1, Tür Nr. T 1.03
Menge: 1,000 St

**1.2.1.4 Innentürelement mit Stahlzarge, 885 mm x 2260 mm, MW 100mm**
Innentürelement mit Stahlzarge, 885 mm x 2260 mm, MW 100mm
Wie in Leitpos. unter 1.2.1 beschrieben

Breite Nennmaß Wandöffnung 885 mm,
Höhe Nennmaß Wandöffnung ab OK FFB 2260 mm,

Befestigung an Trockenbauwand

Maulweite 100 mm

Einbauort:
Neubau, Ebene 1, Tür Nr. T 1.28
Menge: 1,000 St

**1.2.1.5 Innentürelement mit Stahlzarge, 1010 mm x 2260 mm, MW 200mm**
Innentürelement mit Stahlzarge, 1010 mm x 2260 mm, MW 200mm
Wie in Leitpos. unter 1.2.1 beschrieben

Breite Nennmaß Wandöffnung 1010 mm,
Höhe Nennmaß Wandöffnung ab OK FFB 2260 mm,

Befestigung an Stahlbetonwand

Maulweite 200 mm

Einbauort:
Neubau, Ebene 2, Tür Nr. T 2.01
Menge: 1,000 St

**1.2.1.6 Innentürelement mit Stahlzarge, 1060 mm x 2260 mm, MW 150mm**
Innentürelement mit Stahlzarge, 1060 mm x 2260 mm, MW 150mm
Wie in Leitpos. unter 1.2.1 beschrieben

Breite Nennmaß Wandöffnung 1060 mm,
Höhe Nennmaß Wandöffnung ab OK FFB 2260 mm,

Befestigung an Trockenbauwand

Maulweite 150 mm

Einbauort:
Neubau, Ebene 2, Tür Nr. T 2.02 und T 2.04
Menge: 2,000 St

**1.2.1.7 Innentürelement mit Stahlzarge, 885 mm x 2135 mm, MW 100mm, Unterschnitt**
Innentürelement mit Stahlzarge, 885 mm x 2135 mm, MW 100mm, Unterschnitt
Wie in Leitpos. unter 1.2.1 beschrieben

Breite Nennmaß Wandöffnung 885 mm,
Höhe Nennmaß Wandöffnung ab OK FFB 2135 mm,

Befestigung an Trockenbauwand

Maulweite 100 mm

Türblatt unterseitig 15mm gekürzt

Einbauort:
Neubau, Ebene -1, WC-Bereich, Tür Nr. T -1.09 und T -1.11
Menge: 2,000 St

**1.2.1.8 Innentürelement mit Stahlzarge, 1160 mm x 2135 mm, MW 200mm, T30**
Innentürelement mit Stahlzarge, 1160 mm x 2135 mm, MW 200mm, T30
Wie in Leitpos. unter 1.2.1 beschrieben

Breite Nennmaß Wandöffnung 1160 mm,
Höhe Nennmaß Wandöffnung ab OK FFB 2135 mm,

Befestigung an Stahlbetonwand

Maulweite 200 mm

Feuerwiderstandsklasse T 30 DIN 4102-5,
absenkbare Bodendichtung

Einbauort:
Neubau, Ebene -1, Tür Nr. T-1.02
Menge: 1,000 St

**1.2.1.9 Innentürelement mit Stahlzarge, 1010 mm x 2260 mm, MW 200mm, T30**
Innentürelement mit Stahlzarge, 1010 mm x 2260 mm, MW 200mm, T30
Wie in Leitpos. unter 1.2.1 beschrieben

Breite Nennmaß Wandöffnung 1010 mm,
Höhe Nennmaß Wandöffnung ab OK FFB 2260 mm,

Befestigung an Stahlbetonwand

Maulweite 200 mm

Feuerwiderstandsklasse T 30 DIN 4102-5,
absenkbare Bodendichtung

Einbauort:
Neubau, Ebene 1, Tür Nr. T 1.27
Menge: 1,000 St

**1.2.1.10 Innentürelement mit Stahlzarge, 1010 mm x 2135 mm, MW 125mm, T30-RS**
Innentürelement mit Stahlzarge, 1010 mm x 2135 mm, MW 125mm, T30-RS
Wie in Leitpos. unter 1.2.1 beschrieben

Breite Nennmaß Wandöffnung 1010 mm,
Höhe Nennmaß Wandöffnung ab OK FFB 2135 mm,

Befestigung an Trockenbauwand

Maulweite 125 mm

Feuerwiderstandsklasse T 30 DIN 4102-5,
mit Rauchschutzanforderung DIN 18095
Obentürschließer
absenkbare Bodendichtung

Einbauort:
Neubau, Ebene -1, Tür Nr. T -1.07.1
Menge: 1,000 St

**1.2.1.11 Innentürelement mit Stahlzarge, 885 mm x 2135 mm, MW 125mm, T30-RS**
Innentürelement mit Stahlzarge, 885 mm x 2135 mm, MW 125mm, T30-RS
Wie in Leitpos. unter 1.2.1 beschrieben

Breite Nennmaß Wandöffnung 885 mm,
Höhe Nennmaß Wandöffnung ab OK FFB 2135 mm,

Befestigung an Trockenbauwand

Maulweite 125 mm

Feuerwiderstandsklasse T 30 DIN 4102-5,
mit Rauchschutzanforderung DIN 18095
Obentürschließer
absenkbare Bodendichtung

Einbauort:
Neubau, Ebene -1, Tür Nr. T -1.08 / T -1.10
Menge: 2,000 St

**1.2.1.12 Innentürelement mit Stahlzarge, 1060 mm x 2260 mm, MW 125mm, T30-RS**
Innentürelement mit Stahlzarge, 1060 mm x 2260 mm, MW 125mm, T30-RS
Wie in Leitpos. unter 1.2.1 beschrieben

Breite Nennmaß Wandöffnung 1060 mm,
Höhe Nennmaß Wandöffnung ab OK FFB 2260 mm,

als barrierefreie Ausführung DIN 18040
Lichte Durchgangsbreite ≥ 900mm

Befestigung an Trockenbauwand

Maulweite 125 mm

Feuerwiderstandsklasse T 30 DIN 4102-5,
mit Rauchschutzanforderung DIN 18095
Obentürschließer
absenkbare Bodendichtung

Einbauort:
Neubau, Ebene 0, Tür Nr. T 0.07.2
Menge: 1,000 St

**1.2.1.13 Innentürelement mit Stahlzarge, 1060 mm x 2260 mm, MW 200mm, T30-RS, FStE, 2xRM**
Innentürelement mit Stahlzarge, 1060 mm x 2260 mm, MW 200mm, T30-RS, FStE, 2xRM
Wie in Leitpos. unter 1.2.1 beschrieben

Breite Nennmaß Wandöffnung 1060 mm,
Höhe Nennmaß Wandöffnung ab OK FFB 2260 mm,

als barrierefreie Ausführung DIN 18040
Lichte Durchgangsbreite ≥ 900mm

Befestigung an Stahlbetonwand

Maulweite 200 mm

Feuerwiderstandsklasse T 30 DIN 4102-5,
mit Rauchschutzanforderung DIN 18095
Obentürschließer
absenkbare Bodendichtung

Magnetische Feststelleinrichtung mit Taster
Je ein zusätzlicher Rauchmelder vo und hinter dem Türelement (insgesamt 2)

Einbauort:
Neubau, Ebene 2, Tür Nr. T 2.08
Menge: 1,000 St

##### 1.2.2 HOLZTÜREN MIT STAHLZARGEN SSK III

*Hinweis: Leitbeschreibung Innentürelement mit Stahlzarge Schallschutztür, Rwp 42dB*
Leitbeschreibung Innentürelement mit Stahlzarge
Schallschutztür, Rwp 42dB
Innentürelement aus Türblatt und Zarge,
als Drehflügeltür, einflügelig, stumpf einschlagend,
bewertetes Schalldämm-Maß DIN 4109 Rw 42 dB,
max. zulässige Verformung Klasse 3 DIN EN 12219,
Klimaklasse III, Prüfklima c, DIN EN 1121 (hohe Beanspruchung),
Zarge:
Ausführung mit Umfassungszarge, 2-teilig,
Zarge aus Stahlblech,
Oberfläche mit Grundbeschichtung aus Polyesterharz, weiß
mit eingelegtem Schließblech aus Edelstahl
Dicke Werkstoff Zarge 2 mm,
Breite Zargenspiegel 40/65 mm,
Umbug ca. 15mm

mit zusätzlichem Innenfalz entsprechend den Anforderungen an den Schallschutz
Dichtungsprofil DIN EN 12365-1 als Lippendichtungsprofil, aus EPDM,
mit 3D-Aufnahmeelement,
Hinterfüllung der Zarge mit Mineralwolle,

Türblatt:
Türblatt aus Holzwerkstoff,
stumpf einschlagend,
Innenfalz entsprechend den Anforderungen an den Schallschutz
mit Einlage aus Röhrenspanplatte,
Oberfläche des Türblattes aus Kunststoff, Decklage aus HPL 0,7/0,8 mm,
Farbe: Weißton nach Farbkarte des Herstellers und Angabe des Architekten
Schmalfläche unbeschichtet,
Randbereich mit 4-verdecktem Anleimer aus Holz, Kante eckig,
mit Bändern, Anzahl nach Erfordernis,

Absenkbare Bodendichtung entsprechend den Anforderungen an den Schallschutz

vorgerichtet für Drückergarnitur,
vorgerichtet für PZ-Schloss DIN 18251 und DIN EN 12209.

**1.2.2.1 Innentürelement mit Stahlzarge, Rwp 42 dB, 1060 mm x 2260 mm, MW 150mm**
Innentürelement mit Stahlzarge, Rwp 42 dB, 1060 mm x 2260 mm, MW 150mm
Wie in Leitpos. unter 1.3.2 beschrieben

Breite Nennmaß Wandöffnung 1060 mm,
Höhe Nennmaß Wandöffnung ab OK FFB 2260 mm,

als barrierefreie Ausführung DIN 18040
Lichte Durchgangsbreite ≥ 900mm

Befestigung an Trockenbauwand

Maulweite 150 mm

Einbauort: Neubau,
Ebene 1, Türen Nr. T 1.01 / T 1.02 / T 1.08 / T 1.09 / T 1.10 / T 1.11
Ebene 2, Tür Nr. T 2.03
Menge: 7,000 St

### 2 SONSTIGES ZU INNENTÜREN AUS STAHLBLECH

#### 2.1 SCHLÖSSER, GARNITUREN

##### 2.1.1 EINSTECKSCHLÖSSER

**2.1.1.1 Einsteckschloss, Fallen-Riegel-Schloss**
Einsteckschloss, Fallen-Riegel-Schloss
Schweres Behörden- Einsteckschloss nach DIN 18251 und DIN 18250T1 Klasse 3, verzinkt, vorgerichtet für PZ, Falle und Riegel vernickelt, poliert. Stulpe Nirosta matt mit Graphitloch und Kugelverschluß, 2-tourig, mit geräuschgedämpfter Falle mit Hytrell-Falleneinlage im Fallenspiegel, mit kugelgelagerter Nuß und rollengelagerter Falle,

Lieferung und Montage in zuvor beschriebenen Türelementen

Angebot. Fabrikat und Typ: '........................................' (Bieterangabe)
Menge: 44,000 St

**2.1.1.2 Einsteckschloss, Fallen-Riegel-Schloss, Notausgangsfunktion**
Einsteckschloss, Fallen-Riegel-Schloss, Notausgangsfunktion
Schweres Behörden- Einsteckschloss nach DIN 18251 und DIN 18250T1 wie zuvor beschrieben, mit Notausgangsfunktion

Lieferung und Montage in zuvor beschriebenen Türelementen

Angebot. Fabrikat und Typ: '........................................' (Bieterangabe)
Menge: 3,000 St

**2.1.1.3 Einsteckschloss, WC-Ausführung (Badschloss)**
Einsteckschloss, WC-Ausführung (Badschloss)
Schweres Behörden- Einsteckschloss nach DIN 18251 und DIN 18250T1 Klasse 3, verzinkt, Falle und Riegel vernickelt, poliert. Stulpe Nirosta matt mit Graphitloch und Kugelverschluß, vorgerrichtet für WC-Beschlag

Lieferung und Montage in zuvor beschriebenen Türelementen

Angebot. Fabrikat und Typ: '........................................' (Bieterangabe)

Einbauort:
Ebene 0: T 0.12.2
Ebene 1: T 1.18 / T 1.19
Menge: 3,000 St

##### 2.1.2 DRÜCKERGARNITUREN

**2.1.2.1 Drückergarnitur Drücker-Drücker**
Drückergarnitur Drücker-Drücker
Drückergarnitur DIN EN 1906, als Drücker-Drückergarnitur, aus nichtrostendem Stahl, matt, Drücker- und Schlüsselrosette. Ausführung und Fabrikat wie in den Konstruktionsbeschreibungen angegeben
Menge: 44,000 St

**2.1.2.2 Drückergarnitur Wechselgarn. Drücker Türknauf**
Drückergarnitur Wechselgarn. Drücker Türknauf
Drückergarnitur DIN EN 1906, als Wechselgarnitur mit Drücker und Türknauf, aus nichtrostendem Stahl, matt, Drücker- und Schlüsselrosette. Ausführung und Fabrikat wie in den Konstruktionsbeschreibungen angegeben
Menge: 3,000 St

##### 2.1.3 SONSTIGES ZUBEHÖR

**2.1.3.1 Türwächter integr. akustisches Signal**
Türwächter integr. akustisches Signal
Integrierter Türwächter mit akustischem Signalgeber, mit Voralarmfunktion, mit Dauerfreigabefunktion für Durchgangsbetrieb, vorgerichtet für Profilhalbzylinder, zur Montage auf Tür, vollflächig, aus Stahl.

Einbauort: E1.05(T01)
Menge: 1,000 St

**2.1.3.2 Türstopper Stahl Boden**
Türstopper Stahl Boden
Türstopper aus nichtrostendem Stahl, mit Gummipuffer, für Bodenmontage, befestigen mit Dübeln und Schrauben. Ausführung und Fabrikat wie in den Konstruktionsbeschreibungen angegeben
Menge: 3,000 St

**2.1.3.3 Türstopper Stahl Wand**
Türstopper Stahl Wand
Türstopper aus nichtrostendem Stahl, mit Gummipuffer, für Wandmontage, befestigen mit Dübeln und Schrauben. Ausführung und Fabrikat wie in den Konstruktionsbeschreibungen angegeben
Menge: 47,000 St

### 3 TAGLOHNARBEITEN, DOKUMENTATION

#### 3.1 SONSTIGES, DOKUMENTATION

##### 3.1.1 DOKUMENTATION

**3.1.1.1 Leistungsbezogene Dokumentation**
Leistungsbezogene Dokumentation
Die leistungsbezogene Dokumentation für die bauaufsichtliche Abnahme beinhaltet die vollständige Zusammenstellung der Verwendungsnachweise (abZ, abP etc.) und Datenblätter für die verwendeten Materialien und Bauprodukte, Prüf- und Güteüberwachungsprotokolle in Aktenordnern bzw. Schnellheftern (Füllgrad max. 80%) inkl. Inhaltsverzeichnis und beschrifteten Registern.

Abzugeben sind:
Papierausfertigung 1-fach und digitale Version 1-fach absolut identisch geordnet als pdf auf CD oder DVD.

Die Dokumentation enthält insbesondere:
- Verwendungs- und Qualitätsnachweise,
- Übereinstimmungszertifikate Brandschutz,
- Übereinstimmungszertifikate Schallschutz,
- Prüf- und Messprotokolle,
- Nachweise der Schadstofffreiheit von Materialien,
- Werkplanungen und Werksstatiken
- Fachunternehmererklärung mit Nennung ausgeführte Arbeiten,
  Ausführungszeitraum, Bauvorhaben und Bauherr (ggf. zusätzlich
  von Subunternehmern),

Die Dokumentation ist frühzeitig zu beginnen und spätestens 4 Wochen vor der VOB-Abnahme an den Architekten zur Prüfung der Richtigkeit und Vollständigkeit zu übergeben. Die Notwendigkeit der Einreichung und Vorhaltung von Verwendungsnachweisen und Einbauvorschriften während der Bauausführung bleibt davon unberührt.
Menge: 1,000 psch

#### 3.2 TAGLOHNARBEITEN

##### 3.2.1 TAGLOHNARBEITEN für Anschlussarbeiten und sonstige Nebenarbeiten nur auf ausdrückliche Anordnung der Bauleitung. Für unvorhergesehene, nicht exakt kalkulierbare und im Beschrieb nicht enthaltene Arbeiten werden Taglohnstunden veranschlagt. Alle Stundenlohnarbeiten werden grundsätzlich ohne Aufsichtstehenden bezahlt. Sämtliche Taglohnarbeiten dürfen nur nach Zustimmung oder Anordnung des Auftraggebers vorgenommen werden. Nicht genehmigte, aber ausgeführte Stunden gelten als nicht gearbeitet und werden nicht vergütet. In den Lohnsätzen sind sämtliche Nebenkosten wie Auslösungen und Fahrgelder zu berücksichtigen. Es sind die gesetzlichen Tariflöhne zuzüglich Nebenkosten einzusetzen. Bezahlt werden nur die tatsächlich auf der Baustelle gearbeiteten Stunden. In die Abrechnung werden nur die Lohnsätze eingerechnet, deren Leistungsbild den ausgeführten Arbeiten entspricht. Für Hilfsarbeiten werden z.B. nur Helferstunden vergütet. Die Stundenlohnzettel sind der Bauleitung bzw. dem Auftraggeber täglich zur Anerkennung vorzulegen. Später geltend gemachte Stundenlohnarbeiten werden grundsätzlich nicht anerkannt. Auf die Ausführung der angegebenen Stundenlohnarbeiten hat der Unternehmer keinen Anspruch.

**3.2.1.1 Vorarbeiter**
Menge: 5,000 h

**3.2.1.2 Facharbeiter**
Menge: 5,000 h

**3.2.1.3 Fachwerker/Helfer**
Fachwerker / Helfer
Menge: 5,000 h
